# CHAU
Angebotsaufforderung (GAEB 90, DA83)
Währung: EUR
Auftraggeber: Covivio Wohnen GmbH

## Zusätzlicher Text
In dieser Ausschreibung sind sowohl Dachdeckerarbeiten als auch
Dachklempnerarbeiten zusammengeführt.
Einige Kenndaten zu den Leistungen:

LeistungMengeDachabdichtung550,00 m2Wärmedämmung 140mm,
WLG035550,00 m2Extensives Gründach500,00 m2Lichtkuppeln in
diversen Abmessungen18 StkLichtkuppeln als Dachausstieg 3,50m x
1,00m2 StkAlu-Abdeckungen153,00 mAbflussrohre DN70170,00
mTerrassenbelag 125,00 m2

## Zusätzlicher Text
Grundstück:
Chausseestraße 7, 10115 Berlin

Projekt Kürzel: CHAU

Dachgeschoss-Ausbau

Die Bebauung Chausseestraße 7 besteht aus Vorderhaus in
Blockrandbebauung, Seitenflügel und Hinterhaus, mit zwei Höfen. Der
erste Hinterhof ist unterkellert und besitz eine Kappendecke, die von
ihrer Tragfähigkeit eingeschränkt ist.
Das gesamte Dachgeschoss soll ausgebaut werden.

Das 5-geschossige Gebäude ist in Ziegelbauweise mit Holzbalkendecken in
den Obergeschossen und einer massiven Decke über dem Kellergeschoss
errichtet. Die Flachdächer besitzen eine Bedachung aus Bitumendichtbahn.
Das Gebäude und der Innenhof sind unterkellert, die Fassaden sind
verputzt.

Das vorhandene Dach wird komplett abgetragen, wobei das neugeplante
Dach die Dachneigung, die Trauf- und die Firsthöhe des Bestanddaches
beibehält. Das neue Dach erhält eine extensive Begrünung

Kennzahlen:
Wohneinheiten Bestand  = 29 WE
Wohneinheiten Neu = 2 WE
Treppenhäuser = 3 Stück

Sonstiges:
Als Vorbereitung des Ausbaues ist eine Schwammsanierung und eine
Balkenverstärkung erforderlich.

## Zusätzlicher Text
01  Allgemeines
Anschlüsse für Wasser, Energie und Abwasser werden durch den AG in
erforderlichem Maß auf dem Baufeld zur Verfügung gestellt. Die Kosten
hierfür werden über einen in der Auftragsverhandlung festzulegenden
Prozentsatz von der Schlussrechnungssumme in Abzug gebracht. Die
Verteilung der Medien vom Übergabepunkt (z. B. Baustromverteiler des AG)
bis zum Arbeitsplatz ist Sache des AN.

WC-Einrichtungen werden zur Verfügung gestellt, Abrechnung analog obigem
Absatz. Tagesunterkünfte und Magazincontainer können durch den AG gegen
eine im Verhandlungsgespräch noch zu vereinbarende Monatspauschale zur
Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und Endtermine
sind Vertragstermine und unbedingt einzuhalten. Sollten zur Einhaltung
der vereinbarten Termine Überstunden erforderlich werden, erfolgt
hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte der
AN dieser Verpflichtung nicht nachkommen, ist der AG berechtigt, ohne
weitere Vorankündigung die Beräumung / Säuberung der Arbeitsplätze durch
Dritte zu veranlassen. Die daraus entstehenden Kosten trägt der AN.

## Zusätzlicher Text
Der sachliche Geltungsbereich ergibt sich ebenso wie die technische
Ausführung aus den ATV:
DIN 18 338 Dachdeckungs- und Dachdichtungsarbeiten
und den anerkannten Regel der Technik.

Ergänzend sind u.a. folgende ATV / DIN zu berücksichtigen:
DIN 18 299  Allgemeine Regelungen für Bauarbeiten jeder Art
DIN 18 334  Zimmer- und Holzbauarbeiten
DIN 18 336  Abdichtungsarbeiten
DIN 18 339  Klempnerarbeiten
DIN 4108  Wärmeschutz- und Energie- Einsparungen in Gebäuden
DIN 18531 bis DIN 18535  Bauwerksabdichtungen
DIN 18 234  Baul. Brandschutz großflächiger Dächer
DIN 18 531  Abdichtung von Dächern sowie von Balkonen, Loggien und
Laubengängen

ZVDH-Fachregel
Fachregel für Dächer mit Abdichtungen - Flachdachrichtlinien
Herausgeber: Zentralverband des Deutschen Dachdeckerhandwerks e.V.

vdd Technische Regeln
Technische Regeln für die Planung und Ausführung von Abdichtungen mit
Polymerbitumen- und Bitumenbahnen
Herausgeber: vdd-Industrieverband Bitumen- Dach- und Dichtungsbahnen
e.V.

VdS 2021
Brandschutz bei Bauarbeiten; Merkblatt zur Schadenverhütung
Herausgeber: VdS Schadenverhütung, Köln

FLL Richtlinie Dachbegrünungen
Herausgeber: Forschungsgesellschaft Landschaftsentwicklung
Landschaftsbau e.V.

Weiterhin gelten sämtliche europäischen und nationalen Vorschriften,
Merkblätter, Stoff- und Prüfnormen usw. jeweils in ihrer aktuellen
Fassung sowie die Herstellerverarbeitungsangaben, Zulassungen und
Empfehlungen der jeweiligen Fachverbände.

## Zusätzlicher Text
Der sachliche Geltungsbereich ergibt sich ebenso wie die technische
Ausführung aus den ATV:
DIN 18 336 Abdichtungsarbeiten,
DIN 18 338 Dachdeckungs- und Dachdichtungsarbeiten und den anerkannten
Regeln der Technik.
DIN 18 534 Abdichtung von Innenräumen

Ergänzend sind folgende ATV / DIN zu berücksichtigen:

ATV DIN 18 299 Allgemeine Regelungen für Bauarbeiten jeder Art
DIN 4108 Wärmeschutz im Hochbau
DIN 18531 bis DIN 18535 Bauwerksabdichtungen
DIN 18 540 Abdichten von Aussenwandfugen im Hochbau
mit Fugendichtstoffen
DIN EN 13 501 Klassifizierung von Bauprodukten und Bauarten zu ihrem
Brandverhalten

Richtlinie
Abdichtungen für die Planung und Ausführung von polymermodifizierten
Bitumendickbeschichtungen (PMBC) Herausgeber: Deutsche Bauchemie e.V.

Richtlinie
Abdichtungen für die Planung und Ausführung von flexiblen
Dichtungsschlämmen (MDS)
Herausgeber: Deutsche Bauchemie e.V.

vdd Technische Regeln
Technische Regeln für die Planung und Ausführung von Abdichtungen mit
Polymerbitumen- und Bitumenbahnen
Herausgeber: vdd-Industrieverband Bitumen- Dach- und Dichtungsbahnen
e.V.

Weiterhin gelten sämtliche europäischen und nationalen Vorschriften,
Merkblätter, Stoff- und Prüfnormen usw. jeweils in ihrer aktuellen
Fassung sowie die Herstellerverarbeitungsangaben, Zulassungen und
Empfehlungen der jeweiligen Fachverbände.

## Zusätzlicher Text
Der sachliche Geltungsbereich ergibt sich ebenso wie die technische
Ausführung aus den ATV:
DIN 18 339 Klempnerarbeiten und den anerkannten Regeln der Technik.

Ergänzend sind u.a. folgende ATV zu berücksichtigen:
DIN 18 299  Allgemeine Regelungen für Bauarbeiten jeder Art
DIN 18 334  Zimmer- und Holzbauarbeiten
DIN 18 338  Dachdeckungs- und Dachabdichtungsarbeiten
DIN 18 360  Metallbauarbeiten

ZSHK-Richtlinien
Richtlinien für die Ausführung von Klempnerarbeiten an Dach und Fassade
(Klempnerfachregeln)
Herausgeber: Zentralverband Sanitär Heizung Klima

ZVDH-Fachregel
Fachregel für Dächer mit Abdichtungen - Flachdachrichtlinien
Herausgeber: Zentralverband des Deutschen Dachdeckerhandwerks e.V.

ZVDH-Fachregel
Fachregel für Metallarbeiten im Dachdeckerhandwerk
Herausgeber: Zentralverband des Deutschen Dachdeckerhandwerks e.V.

VdS 2021
Brandschutz bei Bauarbeiten; Merkblatt zur Schadenverhütung
Herausgeber: VdS Schadenverhütung, Köln

Für die Anforderungen an Aluminium gelten DIN EN 573 sowie die DIN EN
755-1.
Bleche sind in der Legierung AlMg 3 anzubieten.

Weiterhin gelten sämtliche europäischen und nationalen Vorschriften,
Merkblätter, Stoff- und Prüfnormen usw. jeweils in ihrer aktuellen
Fassung sowie die Herstellerverarbeitungsangaben, Zulassungen und
Empfehlungen der jeweiligen Fachverbände.

## Zusätzlicher Text
Der sachliche Geltungsbereich ergibt sich ebenso wie die technische
Ausführung aus den ATV:
DIN 18 338 Dachdeckungs- und Dachdichtungsarbeiten und den anerkannten
Regel der Technik.

Ergänzend sind u.a. folgende ATV / DIN zu berücksichtigen:
DIN 18 299 Allgemeine Regelungen für Bauarbeiten jeder Art
DIN 18 334 Zimmer- und Holzbauarbeiten
DIN 18 339 Klempnerarbeiten
DIN 4108 Wärmeschutz- und Energie- Einsparungen in Gebäuden
DIN 18 234 Baul. Brandschutz großflächiger Dächer
DIN EN 942 Holz in Tischlerarbeiten
DIN EN 15534 Verbundwerkstoffe aus cellulosehaltigen Material und
Thermoplasten
ZVDH-Fachregel Fachregel für Dächer mit Abdichtungen -
Flachdachrichtlinien
Herausgeber: Zentralverband des Deutschen Dachdeckerhandwerks e.V.
VdS 2021 Brandschutz bei Bauarbeiten; Merkblatt zur Schadenverhütung
Herausgeber: VdS Schadenverhütung, Köln
FLL Richtlinie Dachbegrünungen
Herausgeber: Forschungsgesellschaft Landschaftsentwicklung
Landschaftsbau e.V.

Weiterhin gelten sämtliche europäischen und nationalen Vorschriften,
Merkblätter, Stoff- und Prüfnormen usw. jeweils in ihrer aktuellen
Fassung. Als vereinbart gelten weiterhin die
Herstellerverarbeitungsangaben, Zulassungen und Empfehlungen der
jeweiligen Fachverbände.

## Dacharbeiten
Datum: 13.06.24

### Titel 01 Dachdeckerarbeiten

*Hinweis*

**01.0010 BSP-Plattendecke reinigen, grobe Verschmutzung**
BSP-Plattendecke für einen staubfreien Untergrund von
groben
Verschmutzungen wie Bauschutt, Ölrückständen u.
ä. trocken reinigen
und angefallenen Schmutz beseitigen.

Dachneigung ca. 4,40% Vorderhaus) bis ca. 5,15%
(Hinterhaus)
Menge: 550,000 m2

**01.0020 Dampfsperre, BauderTEC KSD**
Dampfsperre kaltselbstklebende Bitumendachbahn
Bauder TEC KSD feinbestreut liefern und verlegen,
einschließlich
aller Anarbeitungen, Aufkantungen, Anarbeiten an
Öffnungen und
Durchdringungen usw.
Menge: 550,000 m2

**01.0030 Wärmedämmung 140mm, WLG035**
140mm Dämmung WLG 035, Polystyrol PS-Extruderschaum
liefern
und verlegen, einschließlich aller Anarbeitungen,
Aufkantungen,
Anarbeiten an Öffnungen und Durchdringungen usw.
Menge: 550,000 m2

**01.0040 Anschluss an Dachaufkantungen Dämmkeil**
Anschluss an Dachaufkantungen Loggia Vorderhaus und
Loggia
Hinterhaus gemäß Architektenplanung:

- Lieferung und Verlegung eines Dachreiter als
EPS-Dämmkeils
(max. 40cm breit), Längsgefälle 2%, Quergefälle 12%

Verlegung direkt auf der 140iger Dämmebene unterhalb
der Abdichtung.

Ausführungsort:  Loggia Vorderhaus
Detail: -. ...0077 (hier Schnitt A-A) und -. ...0079
(hier Schnitt C-C)

Ausführungsort:  Loggia Hinterhaus
Detail: -. ...0084 (hier Schnitt A-A) und -. ...0086
(hier Schnitt C-C)
Menge: 20,000 m

**01.0050 Abdichtung, 1-lagig, Anwendungsklasse K2**
Abdichtung, 1-lagig, Anwendungsklasse K2
Kunststoffdachbahn (DE) mit Vlieskleber 1014 verklebt
(FPO-Dachbahn BauderTHERMOPLAN T 18V) liefern und
verlegen, einschließlich aller Anarbeitungen,
Aufkantungen,
Anarbeiten an Öffnungen und Durchdringungen usw.
Menge: 550,000 m2

**01.0060 Trenn, -Schutz und Speichervlies**
Optigrün-Trenn, -Schutz und Speichervlies RMS 300
liefern und
verlegen, einschließlich aller Anarbeitungen,
Aufkantungen,
Anarbeiten an Öffnungen und Durchdringungen usw.

Hinweis:  Leistung als Bestandteil des Extensiven
Gründaches
als harte Bedachung von z.B. Optigrün
System Leichtdach o. Wahl AG (Richtfabrikat)

Angebotenes Fabrikat:
'
..........................................'
vom Bieter einzutragen
Menge: 550,000 m2

**01.0070 Drän- und Wasserspeicherelement**
Optigrün-Drän- und Wasserspeicherelement FKD 25(25mm),
verfüllt,
liefern und verlegen, einschließlich aller
Anarbeitungen, Anarbeiten
an Öffnungen und Durchdringungen usw.

Hinweis: Leistung als Bestandteil des Extensiven
Gründaches
als harte Bedachung von z.B. Optigrün
System Leichtdach o. Wahl AG (Richtfabrikat)

Ausführungsort: unter Vegetationsmatte

Angebotenes Fabrikat:
'
..........................................'
vom Bieter einzutragen
Menge: 500,000 m2

**01.0080 Vegetationsmatte 30l/m2**
Optigrün Vegetationsmatte 30l/m2 Optigrün
Leichtsubstrat
L (Höhe>30mm) liefern und verlegen, einschließlich
aller
Anarbeitungen, Anarbeiten an Öffnungen und
Durchdringungen usw.

Hinweis: Leistung als Bestandteil des Extensiven
Gründaches
als harte Bedachung von z.B. Optigrün
System Leichtdach o. Wahl AG (Richtfabrikat)

Angebotenes Fabrikat:
'
..........................................'
vom Bieter einzutragen
Menge: 500,000 m2

**01.0090 Kiesleiste L-Profil**
Kiesleiste L-Profil zur Trennung von Kies und
Vegetationsmatte bzw.
von Vegetationsmatte und Schutzmatte liefern und mit
Aluminium
Verbindungselementen nach Herstellerangaben einbauen.

Richtfabrikat:  Optigrün

Angebotenes Fabrikat:
'
..........................................'
vom Bieter einzutragen
Menge: 200,000 m

**01.0100 Kies 16/30 mm, h=6 cm**
Kies der Körnung 16/32 mm liefern und nach
Planungsvorgaben einbauen.

Höhe: ca. 6 cm
Körnung: 16-30 mm
Menge: 50,000 m2

**01.0110 Ausbildung Anschlüsse Loggien**
Ausbildung Anschlüsse Loggien Vorderhaus und Hinterhaus
gemäß Architektenplanung als komplette Leistung:

Ausführungen (beispielhaft):
- Dampfsperrbahn senkrecht an Aufkantung hochführen und
waagerecht über die Aufkantung führen (Abwicklung ca.
80cm)
- wasserfeste Holzwerkstoffplatte waagerecht auf
Aufkantung
verlegen und befestigen (ca. 40cm breit)
- Abdichtungsbahn senkrecht an Aufkantung hochführen
und
waagerecht über die Aufkantung führen (Abwicklung ca.
55cm)
- 2. Lage Abdichtungsbahn über die Aufkantung führen,
verkleben und am Dachrandabschlussprofil mit Schlaufe
verwahren

Hinweis:  Unter dieser Position werden sowohl die
Leistungen
zu den Loggiaanschlüssen abgerechnet auch wenn diese im
Detail
von einander abweichen. Nachforderungen auf Grund von
Unterschieden
in der Ausbildung sind ausdrücklich ausgeschlossen.

Ausführungsort: Loggien Vorderhaus und Hinterhaus

Details:
Vorderhaus:
- ...0077 (hier Schnitt A-A und B-B)
- ...0079 (hier Schnitt C-C und D-D)

Hinterhaus:
- ...0084 (hier Schnitt A-A)
- ...0085 (hier Schnitt B-B)
- ...0086 (hier Schnitt C-C)
Menge: 22,000 m

**01.0120 Deckensprung Bereich VH+Seitenflügel**
Ausbildung der Dachdichtung / Dämmung im Bereich des
Deckensprungs Vorderhaus + Seitenflügel als komplette
Leistung gemäß Architektenplanung.

Dampfsperrbahn und Abdichtung über Aufkantung führen
(ca. 140cm Abwicklung).

Position gilt auch für die Bereiche der
Holzrahmenbauwände
Trennung Vdhs./Stfl. und Stfl. und QG (Detail 0070)

Detail: - 0078 und - 0070
Menge: 12,000 m

**01.0130 Dachrandabschluss Innenhof**
Dachrandabschluss Innenhof als komplette Leistung gemäß
Architektenplanung.

- Kantholz ca. 140/100mm auf Dampfsperrbahn als äußeren
Dachabschluss verlegen
- wasserfeste Holzwerkstoffplatte waagerecht auf
Aufkantung
verlegen und befestigen (ca. 14cm breit)
- 2. Dampfsperrbahn über Kantholz führen, Abwicklung
ca. 35cm
- BAUDER Verbundblech FPO liefern und montieren, ca.
22cm
Abwicklung, 2 Kantungen
- Dachabdichtungsbahn bis Außenkante Dach führen und
Verkleben nach Herstellerangaben Windsogberechnung
Ausführungsort: Dachrandabschluss zum Innenhof

Detail:  z.B. 0067, 0087
Menge: 50,000 m

**01.0140 Zulage nicht brennbare Dämmung, D=140mm**
Mehrkosten für Dämmungsänderung in Bereichen oberhalb
der
Treppenräume und an Brandwänden als komplette Leistung
gemäß Architektenplanung.

Ausführung in diversen Teil- und Kleinflächen.

An Stelle der 140er PS-Dämmung WLG035 oberhalb der
Wohnräume
wird oberhalb der Treppenräume eine 140mm starke nicht
brennbare
Dämmung Schmelzpunkt>1000C Mineralfaser Bondrock 040
geliefert
und verlegt.

Detail:  - 0063, 0054, 0069 (TH) - 0068 (Brandwände)
Menge: 150,000 m2

**01.0150 Dichtungs- und Dämmungsausbildung Anschluss Lufträume**
Dichtungs- und Dämmungsausbildung Anschluss Lufträume
oberhalb
der großen Terrassen Vorderhaus und Hinterhaus als
komplette
Leistung gemäß Architektenplanung.

Eckausbildungen sind mit einzurechnen und werden nicht
gesondert
vergütet.

Ausführung:
- umlaufend auf Dämmung Dachreiter als EPS-Dämmkeil
(ca. 30cm breit), Längsgefälle 2%, Quergefälle 12%
liefern und
verlegen
- umlaufend um bauseitige Öffnungen wasserfeste
Holzwerkstoffplatten (D=60mm) liefern und auf
Holzumrandung befestigen
- Dampfsperrbahn über Aufkantung bis Außenkante
Aufkantung
führen (Abwicklung ca. 20cm)
- Abdichtungsbahn umlaufend über die Aufkantung führen,
verkleben und am Dachrandabschlussprofil mit Schlaufe
verwahren

Detail: 0065
Menge: 70,000 m

**01.0160 Dichtungs- und Dämmungsausbildung Dachrandabschluss**
Dichtungs- und Dämmungsausbildung Dachrandabschluss
Vorderhaus
und Hinterhaus als komplette Leistung gemäß
Architektenplanung.

Eckausbildungen sind mit einzurechnen und werden nicht
gesondert
vergütet.

Ausführung:
- wasserfeste Holzwerkstoffplatten (D ca. 10mm) liefern
und auf
Kantholz befestigen
- Dampfsperrbahn über Aufkantung bis Außenkante
Aufkantung
führen (Abwicklung ca. 20cm)
- Abdichtungsbahn über die Aufkantung führen,
verkleben und am Dachrandabschlussprofil mit Schlaufe
verwahren

Detail: 0066
Menge: 28,000 m

**01.0170 Dichtungs- und Dämmungsausbildung zw. Lufträumen**
Dichtungs- und Dämmungsausbildung zwischen den
Lufträumen
Vorderhaus und Hinterhaus als komplette Leistung gemäß
Architektenplanung.

Ausführung:
- 1. Lage Dampfsperrbahn jeweils bis Außenkante
Kantholz führen
- 2. Lage Dampfsperrbahn umlaufend über Kantholz führen
(Abwicklung ca. 40cm)
- Faserschutzmatte BAUDER GREEN FSM 600, ca. 14cm breit
liefern und auf Kantholz verlegen als Untergrund für
Dachabdichtungsbahn

Detail: 0066
Menge: 10,000 m

**01.0180 Ausbildung Aufkantung Brandwände zu Nachbarn**
Ausbildung der Aufkantung (Dämmung und Dichtung) an der
langen Giebelwand zum Nachbarn als komplette Leistung
gemäß Architektenplanung.

Ausführung:
- Dampfsperrbahn senkrecht an Aufkantung hochführen,
gemäß
Detail ca. 35cm
- nicht brennbare Dämmung (D=120mm) senkrecht an
Aufkantung hochführen, gemäß Detail ca. 30cm
- nicht brennbare Dämmung (Mineralfaser Bondrock 040)
waagerecht auf Aufkantung verlegen, ca. 50cm breit
Dämmung im Gefälle, min d ca. 6cm, max. d ca. 8cm
- 1. Lage Abdichtungsbahn an Aufkantung führen und dort
verwahren (ca. 10cm hoch)
- 2. Lage Abdichtungsbahn ca. 15cm über OK Dachdämmung
an
Aufkantung führen und verwahren (ca. Mittig der
senkrechten
Dämmung)
- nicht brennbare Dämmung (D=120mm) senkrecht an
Aufkantung nachbarseitig auf das Nachbardach
hinabführen,
gemäß Detail ca. 30cm
- Eine Lage Abdichtungsbahn auf Nachbardach führen und
dort
fachgerecht verwahren / verkleben.
Die Abdichtungsbahn ca. 15cm über OK Dachdämmung
des Nachbarn an Aufkantung führen und verwahren
ca. Mittig der senkrechten Dämmung)

Detail:  - 0070 unten rechts und - 0068
Menge: 95,000 m

**01.0190 Andichtungen mit Flüssigkunststoff**
Andichtung mit Flüssigkunststoff mit Einlage gem. DIN
18533 in
verschiedenen Teilbereichen gemäß Anweisung der
örtlichen Bauleitung.

Ausführung in Klein- und Kleinstflächen.
Menge: 50,000 m2

**01.0200 Anarbeitung an Lichtkuppeln Typ 1, 60x60cm**
Anarbeitung Dichtung und Dämmung an Lichtkuppeln Typ 1
gemäß Architektenplanung als komplette Leistung.
Lichte Öffnung für Lichtkuppel: 60 x 60cm

Ausführung:
- Dampfsperrbahn über Bohlenkranz senkrecht auf
Aufsetzkranz führen, Abwicklung ca. 40cm
- 1-lagige Kunststoffabdichtungsbahn bis UK Lichtkuppel
am
Aufsetzkranz nach oben führen und dort verwahren,
Abwicklung ca. 70cm
- dauerelastische Versiegelung
- 2. Lage Kunststoffbahn im Bereich des Übergangs
Dämmung /
Aufsetzkranz am vorsehen und am Aufsetzkranz verkleben,
Abwicklung ca. 50cm

Detail:  0068

Lichtkuppelnummer gemäß Liste:
- LK101
- LK102
- LK103
- LK201
- LK203
- LK207
Menge: 6,000 Stck

**01.0210 Anarbeitung an Lichtkuppeln Typ 2, 80x80cm**
Anarbeitung Dichtung und Dämmung an Lichtkuppeln Typ 2
gemäß Architektenplanung als komplette Leistung.
Lichte Öffnung für Lichtkuppel: 80 x 80cm

Ausführung sonst sinngemäß wie vor, jedoch schräge
Anarbeitung an Aufsetzkranz.

Detail: 0070 und 0083

Lichtkuppelnummer gemäß Liste:
- LK106
- LK206
- LK209
Menge: 3,000 Stck

**01.0220 Anarbeitung an Lichtkuppeln Typ 3, 100x100cm**
Anarbeitung Dichtung und Dämmung an Lichtkuppeln Typ 3
gemäß Architektenplanung als komplette Leistung.
Lichte Öffnung für Lichtkuppel: 100 x 100cm

Ausführung sonst sinngemäß wie vor, jedoch schräge
Anarbeitung an Aufsetzkranz.
Detail: 0070 und 0083

Lichtkuppelnummer gemäß Liste:
- LK104
- LK105
- LK204
- LK205
Menge: 4,000 Stck

**01.0230 Anarbeitung an Lichtkuppeln Typ 3, 90x90cm**
Anarbeitung Dichtung und Dämmung an Lichtkuppeln Typ 3
gemäß Architektenplanung als komplette Leistung.
Lichte Öffnung für Lichtkuppel: 90 x 90cm

Ausführung sonst sinngemäß wie vor, jedoch schräge
Anarbeitung an Aufsetzkranz.
Detail: 0070 und 0083

Lichtkuppelnummer gemäß Liste:
- LK202
Menge: 1,000 Stck

**01.0240 Anarbeitung an Lichtkuppeln Typ 3, 80x80cm**
Anarbeitung Dichtung und Dämmung an Lichtkuppeln Typ 3
gemäß Architektenplanung als komplette Leistung.
Lichte Öffnung für Lichtkuppel: 80 x 80cm

Ausführung sonst sinngemäß wie vor, jedoch schräge
Anarbeitung an Aufsetzkranz.
Detail: 0070 und 0083

Lichtkuppelnummer gemäß Liste:
- LK208
Menge: 1,000 Stck

**01.0250 Anarbeitung an Lichtkuppeln/RA TH, 120x120cm**
Anarbeitung Dichtung und Dämmung an Lichtkuppeln/RA
gemäß
Architektenplanung als komplette Leistung.
Lichte Öffnung für Lichtkuppel: 120 x 120cm

Ausführung sonst sinngemäß wie vor, jedoch schräge
Anarbeitung an Aufsetzkranz.
Detail: 0069 und 0097

Lichtkuppelnummer gemäß Liste:
- LK TH 01
- LK TH 01
- LK TH 01
Menge: 3,000 Stck

**01.0260 Anarbeitung an Dachausstiege Wohnungen, 350x100cm**
Anarbeitung Dichtung und Dämmung an Dachausstiege der
Wohnungen gemäß Architektenplanung als komplette
Leistung.
Lichte Öffnung für Dachausstiege: 350 x 100cm

Ausführung:
- Aluminium Folie, z.B. ISOVER Metac DSB der Innenseite
der
bauseitigen Holzständerwand verlängern und bis auf
Dampfsperrbahn führen, Abwicklung ca. 40cm
- Dampfsperrbahn an Holzständerwand senkrecht bis OK
Wand
führen, Abwicklung ca. 80cm
- wasserfest verleimte Platte OSB/4 2x2cm (ca. 10cm
breit)
waagerecht umlaufend auf OK Holzständerwand befestigen
- 1-lagige Kunststoffabdichtungsbahn über
vorbeschriebener
wasserfesten Platte bis an Aufsetzkranz Lichtkuppel
führen
und dort mechanisch verwahren, Abwicklung ca. 60cm
- umlaufende Andichtung Lichtkuppel mit
Flüssigkunststoff mit
Einlage gem. DIN 18533, Bauder System LIQUITEC, inkl.
Vorbehandlung Untergrund n. Herstellerangabe,
Abwicklung ca. 50cm i. M.
Detail: 0080, 0081, 0082, 0095

Lichtkuppelnummer gemäß Liste:
- DA 101
- DA 201
Menge: 2,000 Stck

**01.0270 Anarbeitung an Holzrahmenbauwand AW07, H=60cm**
Anarbeitung an Holzrahmenbauwand AW07 gemäß
Architektenplanung als komplette Leistung.

Ausführung im Rahmen der Ausführung der Hauptpositionen
- Dampfsperre und
- Dachabdichtung

Ausführung:
Dampfsperre und Dachabdichtung der Hauptpositionen
beidseitig
der Holzrahmenbauwand bis zum oberen Abschluss führen
und
dort verwahren.
Ausführungshöhe ca. 60cm

Abgerechnet wird jede Wandseite separat.
Detail: 0055
Menge: 60,000 m2

*Hinweis*

**01.0280 Duripaneel-Plattendecke reinigen, grobe Verschmutzung**
Duripaneel-Plattendecke für einen staubfreien
Untergrund von
groben Verschmutzungen wie Bauschutt,
Ölrückständen u. ä.
trocken reinigen und angefallenen Schmutz
beseitigen.

Dachneigung ca. 2%
Menge: 80,000 m2

**01.0290 Dampfsperre, BauderTEC KSD**
Dampfsperre kaltselbstklebende Bitumendachbahn
Bauder TEC KSD feinbestreut liefern und verlegen,
einschließlich
aller Anarbeitungen, Aufkantungen, Anarbeiten an
Öffnungen und
Durchdringungen usw.

Detail:  z.B. 0061 und 0093
Menge: 80,000 m2

**01.0300 Gefälledämmung, D=11-18,5cm, WLG035**
Gefälledämmung max. 18,5cm/min11cm aus Polystyrol
PS-Extruderschaum liefern und verlegen, einschließlich
aller Anarbeitungen, Aufkantungen, Anarbeiten an
Öffnungen
und Durchdringungen usw.

Inklusive Erstellung einer Gefälledämmplanung.
Menge: 80,000 m2

**01.0310 Abdichtung, 1-lagig, Anwendungsklasse K2**
Abdichtung, 1-lagig, Anwendungsklasse K2
Kunststoffdachbahn (DE) mit Vlieskleber 1014 verklebt
(FPO-Dachbahn Bauder THERMOPLAN T 18V) liefern und
verlegen,
einschließlich aller Anarbeitungen, Aufkantungen,
Anarbeiten an
Öffnungen und Durchdringungen usw.
Menge: 80,000 m2

**01.0320 Wasserdichtigkeitsprobe**
Wasserdichtigkeitsprobe der fertig verlegten,
verschweißten und
nahtversiegelten Abdichtung mit Hilfe eines
72-stündigen
Wasseranstaus mit eingefärbtem Wasser.
Menge: 80,000 m2

**01.0330 Faserschutzmatte**
Faserschutzmatte Bauder GREEN FSM 600 liefern und
verlegen,
einschließlich aller Anarbeitungen, Aufkantungen,
Anarbeiten an
Öffnungen und Durchdringungen usw.
Menge: 80,000 m2

**01.0340 Abdichtungsanschluss an aufgehende Wände**
Abdichtungsanschluss an aufgehende Wände gemäß
Detailplanung
des Architekten als komplette Leistung.

- Hochführen der Dampfsperre an aufgehender Wand (bis
ca. 60cm)
- 1-lagige Abdichtungsbahn an der Außenwand hochführen
gem. Detail
(Abwicklung bis ca. 45cm).
- Befestigung im Wand/Boden-Ixel mit Schutzwinkel gem.
Detail
- mechanische Verwahrung mit umlaufender Kappleiste und
dauerelastische Verfugung des
Dachabdichtungsbahnanschlusses.

Detail:  z.B. 0061, 0076, 0093
Menge: 50,000 m

**01.0350 Abdichtungsanschluss an Fenster**
Abdichtungsanschluss an Fenster als komplette Leistung.

- Führen der Dampfsperre bis unter Fensterelement
- 1-lagige Abdichtung an Fensterelement hochführen
und mit Klemmprofil verwahren
- zusätzliche Andichtung mit Flüssigkunststoff mit
Einlage
gem. DIN 18533

Detail: 0077
Menge: 25,000 m

**01.0360 Eindichtung von Entwässerungen**
Anarbeiten an und Eindichten von bauseits einzubauenden
Entwässerungen (Speier usw.) mit Flüssigkunststoff mit
Einlage
gem. DIN 18533, inkl. Vorbehandlung Untergrund nach
Herstellerangabe.

Größe der Durchführung bis ca. D=100mm
Richtfabrikat:  Bauder System LIQUITEC

Angebotenes Fabrikat:
'
..........................................'
vom Bieter einzutragen

Detail: 0074
Menge: 12,000 Stck

**01.0370 Eindichten von Geländerdurchdringungen**
Anarbeiten an und Eindichten von
Geländerdurchdringungen nach
bauseitiger Geländermontage durch den Schlosser.

Eindichten mit Flüssigkunststoff mit Einlage gem. DIN
18533, inkl.
Vorbehandlung Untergrund nach Herstellerangabe.

Detail: 0077
Menge: 60,000 Stck

**01.0380 Eindichtung von sonstigen Durchdringungen**
Eindichtung von sonstigen Durchdringungen mit
Flüssigkunststoff
mit Einlage gem. DIN 18533, inkl.Vorbehandlung
Untergrund
nach Herstellerangabe.

Sonst wie vor.

Größe der Durchdringung bis ca. D=100mm
Menge: 20,000 Stck

**01.0390 Attikaausbildung Logien Vdhs. und QG**
Attikaausbildung als komplette Leistung gemäß
Architektenplanung.

Eckausbildungen sind mit einzurechnen und werden nicht
gesondert vergütet.

Ausführung:
- Dampfsperrbahn senkrecht an Aufkantung hochführen und
waagerecht über die Betonaufkantung führen (Abwicklung
ca. 70cm)
- 80mm Wärmedämmung senkrecht an Aufkantung hochführen
und waagerecht über die Betonaufkantung führen
(Abwicklung ca. 70cm)
- wasserfeste Holzwerkstoffplatte waagerecht auf
Aufkantung
verlegen und befestigen (ca. 30cm breit)
- Abdichtungsbahn senkrecht an Aufkantung hochführen
und
waagerecht über die Aufkantung führen (Abwicklung ca.
55cm)

Ausführungsort:
- Logien Vdhs. und QG zum Innenhof
- Aufkantungen im Bereich der Öffnungen zur Straße bzw.
zum
hinteren Hof im Bereich der Geländer

Detail: - 0092 und 0094, - 0077 und 0079
Menge: 40,000 m

**01.0400 Attikaausbildung Balkon 2. Hof**
Attikaausbildung als komplette Leistung gemäß
Architektenplanung.

Eckausbildungen sind mit einzurechnen und werden nicht
gesondert vergütet.

Ausführung:
- Dampfsperrbahn senkrecht an Aufkantung hochführen und
waagerecht über die Holzattika führen (Abwicklung ca.
70cm)
- wasserfeste Holzwerkstoffplatte waagerecht auf
Aufkantung
verlegen und befestigen (ca. 18cm breit)
- Abdichtungsbahn senkrecht an Aufkantung hochführen
und
waagerecht über die Aufkantung führen (Abwicklung ca.
50cm)
(Kunststoffdachbahn mit Vlieskleber 1014 verklebt)
- Verbundblechwinkel an Außenkante Holzkonstruktion

Detail: 0060 und 0053
Menge: 6,000 m

*Hinweis*

**01.0410 Flachdachfenster als Lichtkuppel 60x60cm**
Flachdachfenster 60x60cmals Glaskuppel mit vertikalem
Aufsetzkranz
und mit dem Nachweis der harten Bedachung als komplette
Leistung
liefern und gemäß Architektendetail und
Architektengrundrissen einbauen.

Uw-Wert:  1,4 W/m2K
g-Wert:  0,5
Breite/Länge:  0,60/0,60m

Inklusive:
- umlaufendem Balkenkranz; Balken konisch geschnitten
zur
Erreichung einer ebenen Aufstellfläche
- vertikaler Aufsetzkranz H=50cm (Stahl/gerade/gedämmt)
- Systemrahmen
- Fußflansch
usw. gemäß Detail 0068
Richtfabrikat:  Flachdachfenster Kingspan ESSMANN

Angebotenes Fabrikat:
'
..........................................'
vom Bieter einzutragen

Lichtkuppelnummer gemäß Liste:
- LK101
- LK102
- LK103
- LK201
- LK203
- LK207
Menge: 6,000 Stck

**01.0420 Flachdachfenster als Lichtkuppel 80x80cm**
Flachdachfenster 80x80cmals Glaskuppel mit schrägem
Aufsetzkranz
und mit dem Nachweis der harten Bedachung als komplette
Leistung
liefern und gemäß Architektendetail und
Architektengrundrissen einbauen.

Inklusive motorgetriebenem Lüftungsantrieb zur
täglichen
Be- und Entlüftung, sowie elektrischer Vorrüstung für
bauseitigen Anschluss.
Uw-Wert:  1,4 W/m2K
g-Wert:  0,5
Breite/Länge:  0,80/0,80m

Inklusive:
- umlaufendem Balkenkranz; Balken konisch geschnitten
zur
Erreichung einer ebenen Aufstellfläche
- schräger Aufsetzkranz H=50cm (Stahl/schräg/gedämmt)
- Systemrahmen
- Fußflansch
usw. gemäß Detail 0070 und 0083
Richtfabrikat:  Flachdachfenster Kingspan ESSMANN

Angebotenes Fabrikat:
'
..........................................'
vom Bieter einzutragen

Lichtkuppelnummer gemäß Liste:
- LK106
- LK206
- LK209
Menge: 3,000 Stck

**01.0430 Lichtkuppel Classic 100x100cm**
Lichtkuppel Classic 100x100cm als Glaskuppel mit
schrägem
Aufsetzkranz, 3-schalig als komplette Leistung liefern
und gemäß
Architektendetail und Architektengrundrissen einbauen.

Inklusive motorgetriebenem Lüftungsantrieb zur
täglichen
Be- und Entlüftung, sowie elektrischer Vorrüstung für
bauseitigen Anschluss.
Uw-Wert:  1,4 W/m2K
g-Wert:  0,5
Breite/Länge:  1,00/1,00m

Inklusive:
- umlaufendem Balkenkranz; Balken konisch geschnitten
zur
Erreichung einer ebenen Aufstellfläche
- schräger Aufsetzkranz H=50cm (Stahl/schräg/gedämmt)
- Systemrahmen
- Fußflansch
usw. gemäß Detail 0070 und 0083
Richtfabrikat:  Flachdachfenster Kingspan ESSMANN

Angebotenes Fabrikat:
'
..........................................'
vom Bieter einzutragen

Lichtkuppelnummer gemäß Liste:
- LK104
- LK105
- LK204
- LK205
Menge: 4,000 Stck

**01.0440 Lichtkuppel Classic 90x90cm**
Lichtkuppel Classic 90x90cm als Glaskuppel mit schrägem
Aufsetzkranz, 3-schalig als komplette Leistung liefern
und gemäß
Architektendetail und Architektengrundrissen einbauen.

Inklusive motorgetriebenem Lüftungsantrieb zur
täglichen
Be- und Entlüftung, sowie elektrischer Vorrüstung für
bauseitigen Anschluss.
Uw-Wert:  1,4 W/m2K
g-Wert:  0,5
Breite/Länge:  0,90/0,90m

Inklusive:
- umlaufendem Balkenkranz; Balken konisch geschnitten
zur
Erreichung einer ebenen Aufstellfläche
- schräger Aufsetzkranz H=50cm (Stahl/schräg/gedämmt)
- Systemrahmen
- Fußflansch
usw. gemäß Detail 0070 und 0083
Richtfabrikat:  Flachdachfenster Kingspan ESSMANN

Angebotenes Fabrikat:
'
..........................................'
vom Bieter einzutragen

Lichtkuppelnummer gemäß Liste:
- LK202
Menge: 1,000 Stck

**01.0450 Lichtkuppel Classic 80x80cm**
Lichtkuppel Classic 80x80cm als Glaskuppel mit schrägem
Aufsetzkranz, 3-schalig als komplette Leistung liefern
und gemäß
Architektendetail und Architektengrundrissen einbauen.

OHNE motorgetriebenem Lüftungsantrieb.
Uw-Wert:  1,4 W/m2K
g-Wert:  0,5
Breite/Länge:  0,80/0,80m

Inklusive:
- umlaufendem Balkenkranz; Balken konisch geschnitten
zur
Erreichung einer ebenen Aufstellfläche
- schräger Aufsetzkranz H=50cm (Stahl/schräg/gedämmt)
- Systemrahmen
- Fußflansch
usw. gemäß Detail 0070 und 0083
Richtfabrikat:  Flachdachfenster Kingspan ESSMANN

Angebotenes Fabrikat:
'
..........................................'
vom Bieter einzutragen

Lichtkuppelnummer gemäß Liste:
- LK208
Menge: 1,000 Stck

**01.0460 Lichtkuppel als Rauchabzug und Dachausstieg 120x120cm**
Lichtkuppel als Rauchabzug und Dachausstieg als
komplette
Leistung liefern und gemäß Architektendetail und
Architektengrundrissen einbauen.

Inklusive Elektroöffner fumilux 24-J10, 500mm Hub für
Rauchableitung/ Lüftung und Gasfedern für Dachausstieg.

Inklusive GFK-Aufsetzkranz 50cm hoch usw. gemäß Detail
0069 und 0097.
Abmessungen:  1,20x1,20, =1m2 i. L.
Anforderung:  durchsturzsicher
Uw-Wert:  1,4 W/m2K
g-Wert:  0,50
Richtfabrikat:  Flachdachfenster ESSERTEC Essersky

Angebotenes Fabrikat:
'
..........................................'
vom Bieter einzutragen

Lichtkuppelnummer gemäß Liste:
- LK TH02
Menge: 1,000 Stck

**01.0470 Lichtkuppel als Rauchabzug 120x120cm**
Lichtkuppel als Rauchabzug als komplette Leistung
liefern und
gemäß Architektendetail und Architektengrundrissen
einbauen.

Inklusive Elektroöffner fumilux 24-J10, 500mm Hub
für Rauchableitung/ Lüftung.

Inklusive GFK-Aufsetzkranz 50cm hoch usw. gemäß Detail
0069 und 0097.
Abmessungen:  1,20x1,20, =1m2 i. L.
Anforderung:  durchsturzsicher
Uw-Wert:  1,4 W/m2K
g-Wert:  0,50
Richtfabrikat:  Flachdachfenster ESSERTEC Essersky

Angebotenes Fabrikat:
'
..........................................'
vom Bieter einzutragen

Lichtkuppelnummer gemäß Liste:
- LK TH01
- LK TH03
Menge: 2,000 Stck

**01.0480 Zulage statisch erforderlicher Bohlenkranz, 120x120cm**
Zulage für statisch erforderlichen Bohlenkranz gemäß
Detail 0069
nach Rücksprache mit der örtlichen Bauleitung bzw.
Statik.

Ausführung:
- Bohle (VH 6/20 C24) umlaufend um die Lichtkuppeln
vorsehen
Lichte Öffnung: 120x120cm
Menge: 3,000 Stck

**01.0490 Lichtkuppel als Dachausstieg, 350x100cm, rechte Ausführung**
Lichtkuppel als Dachausstieg als komplette Leistung
liefern und
gemäß Architektendetail und Architektengrundrissen
einbauen.

Ausführung:
- GFK-Aufsetzkranz
- 3-fache Verglasungen
- Uw Wert = 1,4 W/m2K
- g-Wert 0,50
- komplett verdecktes Öffnungssystem mit stufenloser
Öffnung
über Hydraulikzylinder
- in rechter Ausführung
- Vorbereitet für Anschlüsse für Lichtkuppel,
Windwächter
und Schlüsselschalter n. Ang. Elektro Planung

usw. gemäß Detail 0080, 0082 und 0095.
Abmessung:  3,50x1,00m
Richtfabrikat:  Lamilux_FE5 SwingRECHTS 06 Clima
ESG, RAL9016 und K40 5 LS S 0 68 LOD500 1

Angebotenes Fabrikat:
'
..........................................'
vom Bieter einzutragen

Einbauort:  Vorderhaus

Lichtkuppelnummer gemäß Liste:
- DA 101
Menge: 1,000 Stck

**01.0500 Lichtkuppel als Dachausstieg, 350x100cm, linke Ausführung**
Lichtkuppel als Dachausstieg als komplette Leistung
liefern und
gemäß Architektendetail und Architektengrundrissen
einbauen
wie vor, jedoch:

Ausführung:
- in linker Ausführung
Richtfabrikat:  Lamilux_FE5 SwingLINKS 06 Clima
ESG, RAL9016 und K40 5 LS S 0 68 LOD500 1

Angebotenes Fabrikat:
'
..........................................'
vom Bieter einzutragen

Einbauort:  Hinterhaus

Lichtkuppelnummer gemäß Liste:
- DA 201
Menge: 1,000 Stck

### Titel 02 Dachklempnerarbeiten

*Hinweis*

**02.0010 Abdeckung, Alu, Z100cm, d=2mm**
Attikaabdeckung inkl. Unterkonstruktion im Gefälle
herstellen,
liefern und als komplette Leistung gemäß Detail
montieren.
Mit Fugenhinterlegung und geordnetem Fugenbild.

Beidseitig mit Tropfkante und Trennlage.

Inklusive Auflagerplatte für Abdeckung, nicht brennbar,
z.B. Aquapaneel/Fermacell, 2x12,5mm; Breite jeweils ca.
47cm.
Breite:  ca. 57cm
Zuschnitt:  ca. 100cm
Material:  mind. 2mm Aluminiumblech pulverbeschichtet,
Farbton nach Farbkonzept
Kantungen:  4

Einbauort:
- lange Gliebelwand Vdhs, Stfl, QG
- kurze Giebelwand VDHS
- kurze Giebelwand QG

Detail:  - 0070 unten rechts und - 0068
Menge: 95,000 m

**02.0020 Abdeckung, Alu, Z50cm, d=2mm**
Attikaabdeckung inkl. Unterkonstruktion im Gefälle
herstellen,
liefern und als komplette Leistung gemäß Detail
montieren,
sinngemäß wie vor, jedoch:

Breite:  ca. 27cm
Zuschnitt:  ca. 50cm
Kantungen:  4

Einbauort:  Abdeckungen von Holzrahmenbauwänden aus dem
Dach auskragend

Detail:  - 0078 und - 0070
Menge: 12,000 m

**02.0030 Abdeckung, Alu, Z85cm, d=2mm**
Attikaabdeckung inkl. Unterkonstruktion im Gefälle
herstellen,
liefern und als komplette Leistung gemäß Detail
montieren,
sinngemäß wie vor, jedoch:

Ohne wasserfeste Holzwerkstoffplatte waagerecht auf
Aufkantung;
diese ist bereits in der
Aufkantungs-Abdichtungsposition im Untertitel
Dachabdichtung enthalten.

Breite:  ca. 41cm
Zuschnitt:  bis ca. 90cm
Kantungen:  4

Ausführungsort:
- Logien Vdhs. und QG zum Innenhof
- Aufkantungen im Bereich der Öffnungen zur Straße bzw.
zum hinteren Hof im Bereich der Geländer

Detail: - 0092 und 0094 sowie - 0079
Menge: 40,000 m

**02.0040 Aussparungen für Geländerbefestigungen**
Aussparungen für Geländerbefestigungen in
vorbeschriebener
Abdeckung gemäß Architektendetail herstellen.
Größe:  ca. 25/50mm

Detail:  0077
Menge: 60,000 Stck

**02.0050 Abdeckung, Alu, Z65cm, d=2mm**
Attikaabdeckung inkl. Unterkonstruktion im Gefälle
herstellen,
liefern und als komplette Leistung gemäß Detail
montieren.
Mit Fugenhinterlegung und geordnetem Fugenbild.

Beidseitig mit Tropfkante und Trennlage.

Breite:  ca. 23cm
Zuschnitt:  ca. 65cm
Material:  mind. 2mm Aluminiumblech pulverbeschichtet,
Farbton nach Farbkonzept
Kantungen:  4

Detail:  - 0060 und -0053
Menge: 6,000 m

*Hinweis*

**02.0060 Trittschutzblech, Zn, Z=400mm**
Trittschutzblech zum Schutz der dahinter liegenden
Abdichtung.

Material: Titanzinkblech
Oberfläche: vorbewittert
Blechdicke: 0,7 mm
Zuschnitt: 400 mm
Kantungen:  4

Einbauort:
- lange Gliebelwand Vdhs, Stfl, QG
- kurze Giebelwand VDHS
- kurze Giebelwand QG

Detail:  - 0070 unten rechts und 0068
Menge: 95,000 m

**02.0070 Trittschutzblech, Zn, Z=300mm**
Trittschutzblech zum Schutz der dahinter liegenden
Abdichtung
gemäß örtlichem Aufmaß und Anweisung der Bauleitung.

Material: Titanzinkblech
Oberfläche: vorbewittert
Blechdicke: 0,7 mm
Zuschnitt: verschieden, bis ca. 300 mm
Kantungen:  verschieden, bis 4

Einbauort:
umlaufend innerhalb der Terrassen und Loggien mit
Anschlüssen
jeweils im Bereich von dahinter liegenden Fenstern bzw.
Wänden

Detail: z.B. 0077
Menge: 80,000 m

**02.0080 Dachrandabschlussprofil alwitra TAG 550**
Dachrandabschlussprofil alwitra TAG 550 inkl.
Anschlussbrücke
100mm, Kompriband schlagregendicht und erforderlicher
Unterkonstruktion gemäß Architektendetails als
komplette Leistung
liefern und einbauen, inkl. dem Anschluss und der
Verwahrung aller
ankommenden Dichtungsbahnen.

Inklusive aller Anarbeitungen, Eckausbildungen, An- und
Abschlüsse usw.

Einbauort:
- Dachrandabschluss straßenseitig (z.B. Detail 0066)
- Dachrandabschluss QG zum 2. Hof (sinngemäß wie Detail
0065)
- Loggien zum Innenhof (z.B. Detail 0077)
Menge: 50,000 m

**02.0090 Dachrandabschlussprofil alwitra TAG 500**
Dachrandabschlussprofil alwitra TAG 500 inkl.
Anschlussbrücke
100mm, Kompriband schlagregendicht und erforderlicher
Unterkonstruktion gemäß Architektendetails als
komplette Leistung
liefern und einbauen, inkl. dem Anschluss und der
Verwahrung aller
ankommenden Dichtungsbahnen.

Inklusive aller Anarbeitungen, Eckausbildungen, An- und
Abschlüsse usw.

Einbauort:
- umlaufend im Bereich der Lufträume der großen
Terrassen
(z.B. Detail 0065)
Menge: 70,000 m

**02.0100 Durchdringungen Dachrandabschlussprofil**
Durchdringungen des vorbeschriebenen
Dachrandabschlussprofils
zum bauseitigen Anschluss der "COLT
Sonnenschutzlamellen Solarfin".

Aussparungsgröße: ca. 20/40mm (gem. Erfordernis)

Ausführungsort: im Bereich der Lufträume der großen
Terrassen
Detail: 0065
Menge: 170,000 Stck

**02.0110 Attikaverkleidung Balkon 2. Hof, Z=700mm**
Attikaverkleidung Balkon 2. Hof gem. Architektenplanung
als
komplette Leistung, inkl. aller Abkantungen, Ausbildung
von 90-Grad Ecken, Anarbeitungen usw.

Höhe:  ca. 650mm
Zuschnitt:  ca. 700mm
Material:  mind. 2mm Aluminiumblech pulverbeschichtet,
Farbton nach Farbkonzept
Kantungen:  2

Detail: 0060 und 0053
Menge: 6,000 m

**02.0120 Balkonblechverkleidung Untersicht, B=75cm**
Blechverkleidung der Balkonuntersicht mit
Tropfkantenausbildung
und Unterkonstruktion gem. Architektenplanung als
komplette
Leistung, inkl. aller Abkantungen, Anarbeitungen usw.

Breite:  ca. 750mm
Zuschnitt:  ca. 800mm
Material:  mind. 2mm Aluminiumblech pulverbeschichtet,
Farbton nach Farbkonzept
Kantungen:  2

Detail: 0060 und 0053
Menge: 4,000 m2

*Hinweis*

**02.0130 Hängedachrinne, halbrund, Zn, Z=333mm**
Vorgehängte Dachrinne, halbrund, nach DIN EN 612
einschl.
Rinneneinlaufblech zum bauseitigen Eindichten mit
Rinnenhalter,
bestehend aus:

Material: Titanzinkblech
Blechstärke: 0,7 mm
Oberfläche: vorbewittert
Zuschnittsbreite: 333 mm
Rinnenbreite: 153 mm

Inklusive aller An-und Abschlüsse, Dehnungsausgleicher
usw.
als komplette Leistung.

Ausführungsort: Dachrandabschluss zum Innenhof
Detail:  z.B. 0067, 0087
Menge: 50,000 m

**02.0140 Hauptentwässerung, Direktablauf DN70, Hauptterrassen**
Hauptentwässerung Loro-x Attika - Direktablauf DN70
liefern und
gemäß Architektenplanung einbauen.

Inklusive Loro-x Schiebeflansch - zum bauseitigen
Abkanten mit
Klebeflansch DN70.

Inklusive LORO-X Ablauf - Sammelkasten DN 70
Artikel Nr.:04379.070X
Entwässerung:  Artikel Nr. 01331.070X / System Nr.
LX620
Schiebeflansch:  Artikel Nr.15073.070X
Ablauf-Sammelkasten: Artikel Nr.:04379.070X

Einbauort:  Hauptterrassen Vdhs. und QG
Detail: 0074
Menge: 4,000 Stck

**02.0150 Notentwässerung, Direktablauf DN70, Hauptterrassen**
Notentwässerung Loro-x Variokant - zum bauseitigen
Abkanten DN70 liefern und gemäß Architektenplanung
einbauen.

Inklusive Loro-x Schiebeflansch - zum bauseitigen
Abkanten
mit Klebeflansch DN70.
Entwässerung:  Artikel Nr.15072.070X
Schiebeflansch:  Artikel Nr.15073.070X

Einbauort: Hauptterrassen Vdhs. und QG
Detail: 0093
Menge: 4,000 Stck

**02.0160 Hauptentwässerung, Direktablauf DN70, Loggien Seitenflügel**
Hauptentwässerung Loro-x Attika - Direktablauf DN70
liefern und
gemäß Architektenplanung einbauen.

Inklusive Loro-x Schiebeflansch - zum bauseitigen
Abkanten
mit Klebeflansch DN70.

Inklusive LORO-X Ablauf - Sammelkasten DN 70
Artikel Nr.:04379.070X
Entwässerung:  Artikel Nr. 01331.070X / System Nr.
LX620
Schiebeflansch:  Artikel Nr.15073.070X
Ablauf-Sammelkasten: Artikel Nr.:04379.070X

Einbauort: Loggien Seitenflügel
Detail: 0092
Menge: 2,000 Stck

**02.0170 Notentwässerung, Direktablauf DN70, Loggien Seitenflügel**
Notentwässerung Loro-x Variokant - zum bauseitigen
Abkanten DN70 liefern und gemäß Architektenplanung
einbauen.

Inklusive Loro-x Schiebeflansch - zum bauseitigen
Abkanten
mit Klebeflansch DN70.
Entwässerung:  Artikel Nr.15072.070X
Schiebeflansch:  Artikel Nr.15073.070X

Einbauort: Loggien Seitenflügel
Detail: 0094
Menge: 2,000 Stck

**02.0180 Anschluss Fallrohre an Stahlabflussleitungen**
Anschluss Fallrohre an Stahlabflussleitungen der
Hauptentwässerungen gemäß Architektendetail, inkl.
aller
notwendigen Verbindungen, Zuschnitte usw.

Detail: 0074 und 0092
Menge: 6,000 Stck

**02.0190 Stahlabflussleitungen, senkrecht, DN70**
Stahlabflussrohre nach DIN EN 1123, feuerverzinkt mit
zusätzlicher
Innenbeschichtung, inkl. aller erforderlichen
Verbindungs- und
Befestigungsmittel.

Alle Verbindungen an schwer zugänglichen Stellen
mit Sicherheitsschellen.

Nennweite: DN70
Richtfabrikat: LORO-X

Angebotenes Fabrikat:
'
..........................................'
vom Bieter einzutragen

Ausführungsort:
- Hauptentwässerungen der großen Dachterrassen,
straßen + hofseitig
Detail: 0074

Hinweis: Ohne Anschlüsse an Bestandsbalkone
Menge: 170,000 m

**02.0200 Standrohr mit Reinigungsöffnung, DN70**
Standrohr mit Reinigungsöffnung für vorbeschriebene
Entwässerungsleitung.

Nennweite: DN70
Menge: 7,000 Stck

**02.0210 Verzüge Loro X, DN70**
Verzüge, Anschlüsse usw. von Loro
X-Entwässerungeleitungen
inkl. aller notwendigen Formteile, Verbindungen usw.
DN70.

Jeweils kleinteilige Leistung gemäß Erfordernis.

Z. B. für Verzüge innerhalb von Terrassen; Anschlüsse
aller
Fallleitungen usw.
Menge: 20,000 m

**02.0220 Dachentwässerung provisorisch, Flexrohr, DN70**
Provisorische Dachentwässerung während Bauarbeiten,
mit
flexiblem Fallrohr, einschl. notwendiger
Anschlüsse an vorhandene
Fallrohre, inkl. Vorhaltung und Abbau nach Ende der
Arbeiten.

Nennweite: DN70
Menge: 170,000 m

*Hinweis*

**02.0230 Fensterbank außen, Aluminium, B=1,96m, Gefälledämmkeil**
*** Bezugsbeschreibung
Fensterbank außen, Aluminium, gekantet,
pulverbeschichtet,
Farbton nach Farbkonzept, seitliche Aufkantungen mit
Gleitfunktion,
unterseitig Anti-Dröhnmatte mit 2. Dichtungsebene.

Inklusive Lieferung und Einbau eines Gefälle-Dämmkeils
5°
mit wasserdichter Kaschierung, Sto Element Pronto K-100
gemäß Detail (Breite ca. 15cm).

Material: Aluminium
Oberfläche: pulverbeschichtet, Farbton nach Farbkonzept
Zuschnitt: ca. 280mm
Ausladung: ca. 200mm
Kantungen: 3
Materialstärke: nach Erfordernis, jedoch mind. 2 mm
Zubehör:
- Antidröhnstreifen,
- Fensterbankhalter
- seitliche Abschlussprofile

Breite: lichte Öffnungsbreite Rohbau 1,96m

Einbauort: Fenster zum Innenhof
Detail: z.B. 0071, 0079
Menge: 2,000 Stck

**02.0240 Fensterbank außen, Aluminium, B=1,16m, Gefälledämmkeil**
*** gemäß Ausführungsbeschreibung Fensterbank außen, Aluminium, gekantet, pulverbeschicht
*** wie Position 02.0230
Breite: lichte Öffnungsbreite Rohbau 1,16m
Menge: 8,000 Stck

**02.0250 Fensterbank außen, Aluminium, B=0,96m, Gefälledämmkeil**
*** gemäß Ausführungsbeschreibung Fensterbank außen, Aluminium, gekantet, pulverbeschicht
*** wie Position 02.0230
Breite: lichte Öffnungsbreite Rohbau 0,96m
Menge: 1,000 Stck

**02.0260 Fensterbank außen, Aluminium, B=1,15m, Gefälledämmkeil**
*** gemäß Ausführungsbeschreibung Fensterbank außen, Aluminium, gekantet, pulverbeschicht
*** wie Position 02.0230
Breite: lichte Öffnungsbreite Rohbau 1,15m
Menge: 2,000 Stck

**02.0270 Fensterbank außen, Aluminium, B=0,75m, Gefälledämmkeil**
*** gemäß Ausführungsbeschreibung Fensterbank außen, Aluminium, gekantet, pulverbeschicht
*** wie Position 02.0230
Breite: lichte Öffnungsbreite Rohbau 0,75m
Menge: 1,000 Stck

**02.0280 Fensterbank außen, Aluminium, B=1,20m, Gefälledämmkeil**
*** gemäß Ausführungsbeschreibung Fensterbank außen, Aluminium, gekantet, pulverbeschicht
*** wie Position 02.0230
Breite: lichte Öffnungsbreite Rohbau 1,20m
Einbauort:  Treppenhausfenster
Menge: 3,000 Stck

### Titel 03 Terrassenbelagsarbeiten

*Hinweis*

**03.0010 aufgeständerter Terrassenbelag, Douglasie, 45x142mm**
Aufgeständerter Terrassenbelag aus Douglasieholz als
komplette
Leistung inklusive aller Zuschnitte, Nivellierarbeiten,
Anarbeitungen
(auch schiefwinklig), Aussparungen usw. gemäß
Architektenplanung
herstellen.

Terrassenbelag im Gefälle (1%in Längsrichtung)
verlegen.

Material: Douglasie, 1-seitig geriffelt, 1-seitig
genutet, Kanten gefast
Dauerhaftigkeit: Kernholz gegen Pilzbefall nach DIN EN
350, Klasse 3-4
Härte: 50 N/mm2 nach Brinell
Querschnitt: ca. 45x142 mm
Unterkonstruktion: Terrassenstelzlager, Höhe der
Gefälledämmung
angepasst, bis ca. 20cm
Fugenbreite: 3-5 mm
Länge: bis ca. 5,00 m
Max. zulässige Nutzlast: 4 KN/m2 gem. DIN 1055-3

Hinweis: Das Material ist vor Bestellung und Ausführung
vom AG zu
bemustern und freigeben zu lassen.

Detail: z.B. 0057, 0061, 0076
Menge: 80,000 m2

**03.0020 aufgeständerterTerrassenbelag, Bangkirai, 45x142mm**
*** Bedarfsposition ohne GB
Terrassenbelag aus Bangkiraiholz, sonst sinngemäß
wie vor.
Menge: 80,000 m2

**03.0030 aufgeständerterTerrassenbelag, WPC-Dielen, 23x144mm**
*** Bedarfsposition ohne GB
Terrassenbelag aus WPC-Dielen, sonst sinngemäß
wie vor.
Menge: 80,000 m2

**03.0040 Terrassenbelag, Douglasie, 45x142mm**
Terrassenbelag aus Douglasieholz, als komplette
Leistung
inklusive aller Zuschnitte, Nivellierarbeiten,
Anarbeitungen
(auch schiefwinklig), Aussparungen usw. gemäß
Architektenplanung
herstellen.

Material: Douglasie, 1-seitig geriffelt, 1-seitig
genutet, Kanten gefast
Dauerhaftigkeit: Kernholz gegen Pilzbefall nach DIN EN
350, Klasse 3-4
Härte: 50 N/mm2 nach Brinell
Querschnitt: ca. 45x142 mm
Unterkonstruktion: Kanthölzer Douglasie samt
Gefälleausgleich 1,5 %, Abstand e < 50 cm
Befestigung: Schrauben, V2A, versenkt
Fugenbreite: 3-5 mm
Länge: bis ca. 5,00 m
Max. zulässige Nutzlast: 4 KN/m2 gem. DIN 1055-3
Einbauhöhe: ca. 23,50 m über OK Gelände

Hinweis: Das Material ist vor Bestellung und Ausführung
vom AG zu
bemustern und freigeben zu lassen.

Statikposition: 29
Detail:  0072
Menge: 45,000 m2

**03.0050 Terrassenbelag, Bangkirai, 45x142mm**
*** Bedarfsposition ohne GB
Terrassenbelag aus Bangkiraiholz, sonst sinngemäß
wie vor.
Menge: 45,000 m2

**03.0060 Terrassenbelag, WPC-Dielen, 23x144mm**
*** Bedarfsposition ohne GB
Terrassenbelag aus WPC-Dielen, sonst sinngemäß
wie vor.
Menge: 45,000 m2

**03.0070 Fassadenrinne, B=15cm, L=3,03m**
*** Bezugsbeschreibung
Aufgeständerte Fassadenrinne liefern und unterhalb von
Fenstertüren montieren.

Vor Einbau der Rinnen ist die hochgezogene Abdichtung
vor
dem Fenster mit einem Faserschutzstreifen gemäß Detail
zu schützen.

Ausführung:
- Fassadenentwässerungs-Rinne Stahl, feuerverzinkt
- Breite 150mm
- stufenlos verstellbar
Rinnenlänge:  ca. 3,03m
Aufständerhöhe:  bis ca. 20 cm
Richtfabrikat:  Fa. Richard Brink - Hydra Express

Angebotenes Fabrikat:
'
..........................................'
vom Bieter einzutragen

Hinweis: Das Material ist vor Bestellung und Ausführung
vom AG
zu bemustern und freigeben zu lassen.

Detail: 0077
Menge: 1,000 Stck

**03.0080 Fassadenrinne, B=15cm, L=3,51m**
*** gemäß Ausführungsbeschreibung Aufgeständerte Fassadenrinne liefern und unterhalb von
*** wie Position 03.0070
Rinnenlänge:  ca. 3,51m
Menge: 1,000 Stck

**03.0090 Fassadenrinne, B=15cm, L=2,76m**
*** gemäß Ausführungsbeschreibung Aufgeständerte Fassadenrinne liefern und unterhalb von
*** wie Position 03.0070
Rinnenlänge:  ca. 2,76m
Menge: 1,000 Stck

**03.0100 Fassadenrinne, B=15cm, L=1,65m**
*** gemäß Ausführungsbeschreibung Aufgeständerte Fassadenrinne liefern und unterhalb von
*** wie Position 03.0070
Rinnenlänge:  ca. 1,65m
Menge: 2,000 Stck

**03.0110 Fassadenrinne, B=15cm, L=2,73m**
*** gemäß Ausführungsbeschreibung Aufgeständerte Fassadenrinne liefern und unterhalb von
*** wie Position 03.0070
Rinnenlänge:  ca. 2,73m
Menge: 1,000 Stck

**03.0120 Fassadenrinne, B=15cm, L=1,66m**
*** gemäß Ausführungsbeschreibung Aufgeständerte Fassadenrinne liefern und unterhalb von
*** wie Position 03.0070
Rinnenlänge:  ca. 1,66m
Menge: 1,000 Stck

**03.0130 Fassadenrinne, B=15cm, L=2,16m**
*** gemäß Ausführungsbeschreibung Aufgeständerte Fassadenrinne liefern und unterhalb von
*** wie Position 03.0070
Rinnenlänge:  ca. 2,16m
Menge: 2,000 Stck

**03.0140 Fassadenrinne, B=15cm, L=2,66m**
*** gemäß Ausführungsbeschreibung Aufgeständerte Fassadenrinne liefern und unterhalb von
*** wie Position 03.0070
Rinnenlänge:  ca. 2,66m
Menge: 1,000 Stck

**03.0150 Terrassenabläufe eindichten mit Flüssigkunststoff**
Terrassenabläufe eindichten gemäß Architektenplanung.

Ausführung:
Flüssigkunststoff mit Einlage gem. DIN 18533,
Bauder System LIQUITEC o. nach Wahl AG.
Inklusive Vorbehandlung Untergrund n.
Herstellerangaben.
Fläche:  ca. 0,50m2

Ausführungsort:
- Hauptterrassen (Detail 0074 und 0093)
- Loggien zum Innenhof (Detail 0092 und 0094)
Menge: 12,000 Stck

**03.0160 senkrechter Dichtungsanschluss HRBW, AW06 an AW04**
Senkrechter Dichtungsanschluss der Holzrahmenbauwand
(HRBW) AW04 an die Brandwand AW06 gemäß
DIN 4102-4 Bild 10.10 als komplette Leistung ausführen.

Detail:  0075
Menge: 7,000 m

**03.0170 senkrechter Dichtungsanschluss HRBW, AW06 an AW05**
Senkrechter Dichtungsanschluss der Holzrahmenbauwand
(HRBW) AW05 an die Brandwand AW06 gemäß
DIN 4102-4 Bild 10.10 als komplette Leistung ausführen.

Detail:  0075
Menge: 7,000 m

### Titel 04 Stundenlohnarbeiten

**04.0010 Stundensatz Vorarbeiter**
Arbeiten eines Vorarbeiters, welche nicht in den
Positionen erfasst
sind und gegen Nachweis und nur gegen vorherige
Beauftragung zur
Ausführung kommen.
Menge: 10,000 h

**04.0020 Stundensatz Fachabeiter**
Arbeiten eines Facharbeiters, welche nicht in den
Positionen erfasst
sind und gegen Nachweis und nur gegen vorherige
Beauftragung zur
Ausführung kommen.
Menge: 10,000 h

**04.0030 Stundensatz Helfer**
Arbeiten eines Helfers, welche nicht in den Positionen
erfasst
sind und gegen Nachweis und nur gegen vorherige
Beauftragung zur
Ausführung kommen.
Menge: 10,000 h

USt %: 19,00
